# Muster-Leistungsbeschreibung
Leistungsbeschreibung (GAEB 90, DA81)
Währung: EUR

## Flüssigkeitsdichte & befahrbare Profile
Datum: 12.09.25

### Titel 00001 Positionen

*Hinweis*
Hinweise zurMuster-Leistungsbeschreibung

Wir weisen darauf hin, dass diese
Muster-Leistungsbeschreibung einen Leitfaden in
Form von Textbausteinen darstellt.
Tatsächliche Objektdaten waren nicht bekannt und
sind in dieser Muster-Leistungsbeschreibung nicht
berücksichtigt worden.

Mit Verwendung der angeführten Textbausteine ist
der Anwender / Planer verpflichtet, eine Prüfung
der jeweiligen Gegebenheiten vor Ort
durchzuführen, sowie anderweitige besondere
Bestimmungen oder Vorschriften, bauaufsichtliche
oder statische Gegebenheiten zu berücksichtigen.

Die Muster-Leistungsbeschreibung ist von dem
Anwender / Planer nach der Untersuchung des Objektes /
Bauzustandsanalyse an die tatsächlichen
Objektgegebenheiten anzupassen.

Mit der Übermittlung dieser
Muster-Leistungsbeschreibung
ist keine Projektberatung verbunden.

Das aufzubringende Produktsystem
ist durchgängig mit den vom Systemhersteller
vorgesehenen Systemkomponenten auszuführen.

Der Ausführende hat bei der Verarbeitung der
Produkte grundsätzlich die Ausführungsanweisungen
und/oder Vorgaben der jeweiligen aktuellen technischen
Merkblätter des Herstellers zu beachten.

**00001.0001 Untergrunduntersuchung und -prüfung**
Untergrund Prüfung und Dokumentation gemäß gültigen
Regelwerken.
Einheit: m2

**00001.0002 Untergrundvorbehandlung mit geeigneten Mitteln**
Untergrundvorbehandlung mit geeigneten Mitteln zur
Erzielung eines sauberen und tragfähigen
Untergrundes, frei von haftungsmindernden
Schichten.
Einheit: m2

**00001.0003 Dehnungsfugen in Parkhäusern und Tiefgaragen**
Einbau eines geeigneten Schwerlastprofils gemäß
Herstellerangaben. Anarbeiten und Hinterfüllen an
Schwerlastprofile.

Verbrauch:
Verbrauch Grundierung:
0,3 - 0,5 kg/m² Remmers Epoxy MT 100 <0936>
Verbrauch zum Füllen:
0,25 kg/m Epoxy MT 100 <0936>
2,00 kg/m Selectmix 0/10 <6750>
Verbrauch für Fugenquerschnitt von 1 x 1 cm:
0,020 kg/m Unterwasserprimer <7450>
0,135 kg/m Multisil NUW <7525>
Einheit: m2

**00001.0004 Beschichtungen u. Anschlüsse**
Liefern und Herstellen der Schutzbeschichtungen und
Herstellung aller (umlaufenden) Anschlüsse.

Abmessungen:  ??????????m
(Länge/Breite/ evtl. Tiefe)

Anzahl: ????????Stück
Einheit: St
